# Parsteinsee, Neubau Dorfgemeinschaftshaus
Angebotsaufforderung (GAEB DA XML 3.3, DA83)
Projekt: 23V048P
Währung: EUR
Erstellt mit: GXML Toolbox V3.3 R20220330, ORCA AVA 27 27.00.00, 02.03.2026

## 12 Los 12 - Fliesenarbeiten

*Hinweis: Allg. Baubeschreibung*
Geplant ist der Ersatzneubau des Dorfgemeinschaftshauses der Gemeinde Parsteinsee in der

Oderberger Straße 3b
16248 Parsteinsee, OT Parstein

im Auftrag der

Gemeinde Parsteinsee
vetreten durch
das Amt Britz-Chorin-Oderberg
Eisenwerkstraße 11, 16230 Britz

Objektbeschreibung

Auf einer Fläche von ca. 230m2 soll das neue Gemeinschaftshaus der Gemeinde Parsteinsee entstehen.

Das Gebäude soll über folgende Einrichtungen verfügen:
- Bürgerbüro
- großer Mehrzweckraum für die Gemeinde und Vereinsarbeit
- WC-Anlagen für Damen& Herren
- Barrierefreie WC-Anlage
- Teeküche
- Hausanschlussraum
- Lager
- überdachte Terrasse

Das Gemeinschaftshaus wird als eingeschossiger Mauerwerksbau mit WDVS und verkleideten Holzbalkendecken errichtet. Es wird zwei Deckenebenen geben, da die Decke über dem Mehrzweckraum höher sein soll, als im restlichen Bereich. Die Decken werden wärmegedämmt und das resultierende Kaltdach durch Lüftungsöffnungen seitens der Terrasse belüftet. Das Dach soll als Walmdach ausgeführt werden.

Sowohl das Mauerwerk, als auch der umlaufende Stahlbetonringbalken, folgen der Dachneigung in den jeweiligen Bereichen.

Der Baugrund ist nicht zum Bau geeignet und wird nach dem Ergebnis des Baugrundgutachtens ausgetauscht.
Die Gründung erfolgt nach erfolgreichem Bodenaustausch über eine Stahlbetonbodenplatte und Frostschutzschürzen. Stützenelemente auf der Terrasse werden durch Einzelfundamente gegründet.

Der Fußboden soll mit einer Fußbodenheizung und einem entsprechenden Heizestrich versehen werden. Der Belag wird je nach der Raumnutzung zu Linoleum oder zu Fliesen gewählt. Ebenso verhält es sich bei der Ausführung der umlaufenden Sockelleisten.

Alle Wände werden verputzt, sowie mit Vließ und Anstrich versehen. Die WC-Räume und die Teeküche werden zusätzlich gefliest.

*Hinweis: Allg. Vorbemerkungen*
Allgemeine Vorbemerkungen

Die Preise die angeboten werden sind Festpreise und beinhalten eine einwandfreie, sach-, fach- und handwerksgerechte Ausführung bis zur fertigen Leistung, unter Zugrundelegung der anerkannten Regeln der Technik und den Bestimmungen der jeweils geltenden Fassung der DIN sowie VOB B/C

Werden Fabrikatsangaben mit der Bezeichnung o. glw. versehen, so ist die Gleichwertigkeit unmittelbar mit der Einreichung des Angebotes einzureichen.

Alle angebotene Produkte und deren Hersteller sind vollumfänglich und vergleichbar
in das Schriftexemplar des LV's einzutragen!

Zusätzlich sind folgende Gegebenheiten in die Einheitspreise
mit einzukalkulieren.

A) Lagerflächen und Baustelleneinrichtung

Lagerflächen sind begrenzt vorhanden!
Die Arbeiten erfolgen daher zeitlich gestaffelt.
Anschlüsse für Baustrom wird durch Versorger bauseits gestellt.
Baustromverteilerkasten erfolgt durch Gewerke Elektro.
Unterverteilung druch die jeweiligen AN.
Wasserentnahmestelle wird im Zuge der Erdarbeiten hergestellt
Die Flächen sind nach Fertigstellung der Arbeiten zur Reinigen und der Urzustand ist wieder herzustellen.
Die eigene Baustelleneinrichtung ist durch den Bieter zu erbringen und in die EP mit einzukalkulieren.
Hebezeuge und Hilfsmittel zum erbringen der Leistung sind eigenverantwortlich einzukalkulieren

B) Sicherheit- und Gesundheitsschutz

Der Auftragnehmer ist nach der Baustellenverordnung verpflichtet zur Einhaltung der einschlägigen Unfallverhütungsvorschriften sowie der für den Arbeitsschutz und der Unfallverhütung geltenden Gesetze,
Richtlinien, Verordnungen, Durchführungsanweisungen und
der DIN.
Sollte die Sicherheit auf dem Grundstück nicht gewährleistet werden können behält sich der AG vor, diese durch einen externen Sicherheitsdienst überwachen zu lassen.

C) Stundenlohnarbeiten

Sämtliche Stundenlohnarbeiten sind nur auf ausdrückliche Anordnung der Bauleitung auszuführen. Beginn und Beendigung der Arbeiten sind der Bauleitung anzuzeigen.

Angeboten wird für die jeweilige Arbeitskraft ein Verrechnungssatz der sämtliche Aufwendungen enthält,
insbesondere den tatsächlichen Lohn mit Zuschlägen für Gemeinkosten, Sozialbeiträgen, vermögenswirksamen Leistungen usw. sowie Lohn- bzw. Gehaltsnebenkosten.
Poliere sowie Vorarbeiter werden im Stundenlohn als Facharbeiter berechnet.
Vergütung für Überwachung erfolgt nicht.
Der Stundenlohnsatz enthält alle erforderlichen und
gesetzlichen Zuschläge; eingeschlossen sind alle Kosten für Geräte und Baustelleneinrichtung.

*Hinweis: Hinweis: Sämtliche Arbieten in Kleinflächen nach Raumaufteilung s. AU-Planung*

**1 Untergrund reinigen, Boden, Wand**
Reinigen, Bürsten sowie Absaugen des
vorhandenen Estrich/Betons, Wand und Bodenflächen
des Flieseneinbaus
(nur nach Absprache mit der Bauleitung nach Abbrucharbeiten).
Menge: 70,000 m2

**2 Haftgrundierung, Wand, Boden**
Haftgrund für saugende Untergründe (Beton, Estrich, Putz, Trockenbau) zur Haftvermittlung auftragen im System
Menge: 70,000 m2

**3 Ausgleichsmasse, Böden ca. 1-3mm**
Ausgleichen des Fußbodens aus Estrich, bei größeren Unebenheiten, mit faserverstärkter Ausgleichsmasse, Dicke i.M 1-3 mm, Untergrund waagerecht.
Menge: 35,000 m2

**4 Streichisolierung für Boden**
*** Grundposition ZZ 1.0
Streichisolierung, 2 mm dick (Trockendicke),
für Boden,
durch Aufbringen einer flüssigen Dichtfolie
auf Estrichfußboden
als Feuchtigkeitsabdichtung.
Verarbeitung nach Angabe
des Herstellerwerkes.
Menge: 35,000 m2

**5 Abdichtung im Verbund Boden, W0-I Kunststoffbahn**
*** Wahlposition ZZ 1.1
Abdichtung im Verbund (AIV), Boden, im Dünnbettverfahren, Wassereinwirkungsklasse W0-I (gering) gewebekaschierten Kunststoffbahnen DIN 18534-5, Untergrund Zementestrich, Putz, Trockenbau
Menge: 35,000 m2

**6 Dichtband für Streichisolierung**
*** Grundposition ZZ 2.0
Dichtband in den Ecken und in den Anschlussbereichen Wand/Boden, bei Rohrdurchführungen und Bodeneinläufe
in die frische Spachtelung einlegen,
Überlappungen sorgfältig ausführen, eingeklebtes Band mit frischem Dichtkleber überspachteln.
Passend zu Fabrikat Dichtkleber
Menge: 50,000 m

**7 Abdichtung im Verbund Anschlussfuge W0-I Dichtbandeinlage elastisch**
*** Wahlposition ZZ 2.1
Abdichtung im Verbund (AIV) der Anschlussfuge herstellen, Wassereinwirkungsklasse W0-I (gering) DIN 18534-1, mit elastischer Dichtbandeinlage, Breite 100 mm.
Menge: 50,000 m

**8 Kantenprofile, oberer Fliesenabschluss, Edelstahl**
*** Bezugsbeschreibung
Kantenprofile, Eckprofile, L-förmig, Edelstahl an oberen Fliesenabschluss bei nicht raumhohen Fliesen, an den Wandbelag anarbeiten,
einschl. Abschlüsse im System für Innen und Außenecken passend zu den Eckschutzschienen
für Wandfliesen im Dünnbett
Material: V2A
Art: Wandabschlussprofil Winkelprofil
Innenhöhe entspr. Wandfliesenstärke
Menge: 25,000 m

**9 Kantenprofile, oberer Fliesenabschluss, Kunststoff**
*** wie Position 8
Kunststoffprofile zum Fliesenabschluss
Menge: 10,000 m

**10 Untergrund vorbereiten für Wandfliesen**
Vorbereiten des Untergrundes für die Verlegung
von Wandfliesen durch Ausgleichen
von Unebenheiten über die zulässigen
Toleranzen der DIN hinaus,
in den Wandflächen
mit einer geeigneten Spachtelmasse bis 2 mm,
In Kleinflächen von ca. 2-2,5m2

Inkl. aller Nebenleistungen
Menge: 35,000 m2

**11 Aufdoppeln von Vorwänden oder Ablagen**
Aufdoppeln von Vorwänden oder Ablagen
mit Wediplatten o.glw.
Stärke bis 5 mm
In Kleinflächen ca. 1m2
Menge: 4,000 m2

**12 Revisionklappe 300/300 mm liefern und einbauen**
Revisionsklappe in GK Verkofferung
aus verzinktem Stahlrahmen und Stahlblech

Größe: bis 300/300 mm
Dicke Stahlblech: ca. 1 mm
Inkl. Herstellen der Öffnung

Farbe: Weiß

Inkl. Einbau und herstellen der Öffnung
Menge: 5,000 St

**13 Wandfliesen Feinsteinzeug, geklebt, ca. 30x30 bis 30x60**
Wandfliesen Feinsteinzeug
Format ca. 30x30 cm bis 30x60 cm
liefern und im Dünnbett
auf verschiedenen Untergründen
wie Installationswände Gipskartonplatten,
geputztes Mauerwerk verlegen.

incl.Verfugung:nach Wahl der AG mit Flexfugenmörtel mit
Abperleffekt

Dicke: mind. 8mm
Farbe: nach Wahl des AG, Vorbemustert Stahlblau o.ä.
Verfugung: nach Wahl des AG (mind. 3 Muster)
In Kleinflächen von ca. 2-2,5m2

Angebotenes Produkt:

'..................................'
Menge: 25,000 m2

**14 Herstellen von Löchern und Aussaprungen**
Herstellen von Löchern und Aussaprungen in Wandflächen für Rohrdurchführungen, Stechdosen o.ä.
Menge: 30,000 St

**15 Fliesen Ablagen von Installationswänden**
Wandfliesen wie vor, jedoch für das Verlegen auf Ablagen/Installationswänden und als schmalen Schreifen oberhalb der Installationswände (Wischkante) ca. 10 bis 25cm Breite
Menge: 20,000 m

**16 Einbau Farb- o. Dekostreifen, 10cm, Mosaik**
wie oben, jedoch als Dekostreifen als Mosaik mit farbigen Wandfliesen, Mosaikmatten o.ä.
Farbton Vorbemustert Eisblau o.glw.
Streifen ca. 10cm Breite
Menge: 10,000 m

**17 Fliesenspiegel Wandfliesen Küchenzeile, Feinsteinzeug, geklebt**
Wandfliesen Feinsteinzeug, geklebt
Format 15x15 bis 30x30 cm liefern und im Dünnbett
auf verschiedenen Untergründen
wie Gipskartonplatten,
geputztes Mauerwerk verlegen.
Fliesenspiegel bis ca. 60-80cm Breite

incl.Verfugung: mit Flexfugenmörtel mit
Abperleffekt

Dicke: mind. 8mm
Farbe: nach Wahl des AG
Verfugung: nach Wahl des AG

Bis 2 m Höhe,
In Anpassung an bauseitige Küchenplanung
Menge: 5,000 m2

**18 Spiegel rechteckig ca. 1000mm x 500mm**
Spiegel rechteckig
Kristallspiegel mit geschliffenen
Kanten, rechteckig,
1000 mm x 500 mm,
mit profilierten Kanten und
Rundstabschliff, einschl.
Befestigung mit Spiegelklammern.

Einbauort: WC Herren, WC Damen
(Spiegel Beh. WC bauseits)
Menge: 2,000 St

**19 Bodenfliesen Feinsteinzeug, geklebt, R10-A, ca. 30x30 bis 30x60**
*** Grundposition ZZ 3.0
Bodenfliesen Feinsteinzeug, Fliesen
Format ca. 30x30 cm bis 30x60 cm
im Dünnbettverfahren, Buttering-Floating-Verfahren
auf Heizestrich
Fliesen R 10, A
(rutschhemmend nach BGR 181-2003,
GUV-I 8527)
liefern und verlegen.
incl.Verfugung: mit Flexfugenmörtel mit
Abperleffekt

Belagdicke: mind. 8mm
Farbe: nach Wahl des AG (mind. 3 Muster)
Vorbemustert Stahlblau o.ä.
Verfugung: nach Wahl des AG

Angebotenes Produkt:

'..................................'
Menge: 35,000 m2

**20 Bodenfliesen Feinsteinzeug, geklebt, R9, ca. 30x30 bis 30x60**
*** Wahlposition ZZ 3.1
Bodenfliesen wie vor, jedoch
Fliesen R 9
(rutschhemmend nach BGR 181-2003,
GUV-I 8527)

Angebotenes Produkt:

'..................................'
Menge: 35,000 m2

**21 Bodenfliesen zu Sockel, dauerelastische Verfugung**
Verlegen von Füllprofilen in Fugen
zwischen Bodenbelag u. Wand bzw. Sockelfliesen
und dauerelastischem Fugenverschluss
auf Thiokolbasis an allen horizontalen
und vertikalen Wand-u. Bodenanschlüssen
sowie an Türbekleidungen,
einschließlich Vorreinigung und
Hinterfüllen der Fugen
(Fugenbreite bis 10 mm)
Menge: 50,000 m

**22 Sockelleiste, 70 mm hoch**
Sockelleiste im Anschluss an Fußboden
versetzen und verfugen.
Material: Feinsteinzeug

Höhe  : ca. 70 mm
Fabrikat  : passend zu Bodenfliesen
Farbton  : nach Wahl des AG
Menge: 50,000 m

**23 Trennschienen Edelstahl, Belagsübergänge**
Edelstahl-Trennschienen,
als Material-Trennschienen,
bzw. zur Fugenausbildung und Belagsübergängen,
bodengleich
in verschiedenen Längen bis 1,0m
Menge: 4,000 m

**24 Dauerelastische Verfugung**
Dauerelastischem Fugenverschluss,
Silikon o.glw. an allen horizontalen
und vertikalen Wandanschlüssen
sowie an Türbekleidungen, Fenster usw.
einschließlich Vorreinigung
und Hinterfüllen der Fugen
(Fugenbreite 6 - 8 mm i. M.)
Menge: 100,000 m

**25 Stundenlohnarbeiten**
Für evtl. erforderliche Zusatzarbeiten, die nicht im
Leistungsverzeichnis erfasst sind und gegen Nachweis
zur Ausführung kommen.
Ausführung nur auf Anordnung des AG bzw. BL
Menge: 8,000 h
